# Envidraçado fixo Seeglass Fix "C3 SYSTEMS", de 5 m de largura e 2,5 m de altura total, formado por: perfis de alumínio Blanco Stock e envidraçado incolor, de 8 mm de espessura

- Propriedade do ficheiro: CYPE INGENIEROS, S.A.
- Formato: FIEBDC-3/2002
- Moeda: EUR
- Custos indirectos: 3.00 %
- IVA: 23.00 %

**FUF010** Ud Envidraçado fixo Seeglass Fix "C3 SYSTEMS", de 5 m de largura e 2,5 m de altura total, formado por: perfis de alumínio Blanco Stock e envidraçado incolor, de 8 mm de espessura.
Fornecimento e montagem de envidraçado fixo Seeglass Fix "C3 SYSTEMS", de 5 m de largura e 2,5 m de altura total, formado por: perfis de alumínio Blanco Stock e envidraçado incolor, de 8 mm de espessura. Incluindo p/p de remates, vedação de juntas e encontros com outros tipos de paramentos. Totalmente terminado.
Inclui: Marcação dos pontos de fixação. Aprumo, nivelamento e fixação dos perfis que formam a estrutura. Colocação e fixação das folhas de vidro. Tratamento de juntas. Remate do perímetro do elemento, pelas duas faces.
Critério de medição de projecto: Número de unidades previstas, segundo documentação gráfica de Projecto.
Critério de medição de obra: Medir-se-á o número de unidades realmente executadas segundo especificações de Projecto.

| Código | Un | Descrição | Rendimento | Preço | Importância |
|---|---|---|---|---|---|
| mt21csy030aa | m | Perfil composto de alumínio, Seeglass Fix "C3 SYSTEMS" Blanco Stock. (material) | 5.250 | 20.17 | 105.89 |
| mt21csy030ia | m | Perfil superior de alumínio, Seeglass Fix "C3 SYSTEMS" Blanco Stock. (material) | 5.250 | 10.35 | 54.34 |
| mt21csy030qa | m | Perfil de remate lateral de alumínio, Seeglass Fix "C3 SYSTEMS" Blanco Stock. (material) | 4.375 | 3.33 | 14.57 |
| mt21vpi010d | m² | Vidro polido incolor, 8 mm. Segundo NP EN 410 e NP EN 673. (material) | 13.125 | 30.50 | 400.31 |
| mt21csy035c | m | Junta de envidraçado de 4 mm de espessura, para envidraçado fixo Seeglass Fix "C3 SYSTEMS". (material) | 20.000 | 0.80 | 16.00 |
| mt21csy036a | Ud | Junta de união entre folhas de vidro, de policarbonato, para envidraçado fixo Seeglass Fix "C3 SYSTEMS". (material) | 4.375 | 14.15 | 61.91 |
| mo011 | h | Oficial de 1ª montador. (mão de obra) | 2.562 | 17.41 | 44.60 |
| mo080 | h | Ajudante de montador. (mão de obra) | 2.562 | 16.45 | 42.14 |
| % | % | Custos directos complementares | 2 % | 739.76 | 14.80 |
|  |  | Custos directos |  |  | 754.56 |
